# Neubau CDK
Angebotsaufforderung (GAEB 90, DA83)
DV-Nummer: 16007
Währung: EUR
Auftraggeber: Universität zu Köln, Albertus-Magnus-Platz, 50923 Köln,

## VET 03.1: Wartung Raumlufttechnik
Datum: 12.01.26

### Gewerk 01 Wartung

**Ausführungsbeschreibung 0001 Spezifikationen Wartung Lüftungsanlagen**
*Spezifikationen Wartung Lüftungsanlagen*
Spezifikationen Wartung Lüftungsanlagen

Die Wartungen sind so durchzuführen, dass die Wahrung
der Verjährungsfrist für Mängelansprüche gewährleistet
ist bzw. bleibt.

Wartung aller zur Lüftungsanlage gehörenden Komponenten
der Versorgungsanlage aus dem Hauptauftrag, zur
Gewährleistung eines störungsfreien und
funktionssicheren Betriebs, für die Dauer der
Verjährungsfrist für Mängelansprüche gemäß den
Vorschrift der Gerätehersteller und zutreffenden
behördlichen Vorschriften sowie sonstigen Regeln, z.B.
AMEV, DVGW, VDE, IN, DGUV, ASR etc.

Wartungsintervall und Umfang der Wartungsarbeiten
mindestens gemäß dem als Anlage beigefügten

TGA-Muster-Wartungsvertrag, AMEV-Arbeitskarte
KG 430.

Der AN hat eine Stück-bzw. Anlagenlisten der
wartungsflichtigen Bauteile / Anlagen zu erstellen

Die beigefügten Arbeitskarten sind nach Angebotsvergabe
der Hauptleistungen vom AN entsprechend der von ihm
gewählten Anlagenliste /-typen zu überarbeiten und
anzupassen.

Für die Preiskalkulation sind sowohl die erforderlichen
Arbeitsgerüste/ Hubsteiger etc. als auch der Ersatz der
üblichen Verschleißteile/ Ersatzteile, wie Filter,
Dichtungen, Schmier und Betriebsmittel sowie
Ersatzteile wie Wartungskits gemäß Anlagenliste des AN,
in der Kalkulation zu berücksichtigen.

Bei Nachträgen zum Hauptauftrag, die wartungspflichtige
Bauteile enthalten, sind die durch die Nachträge
entstehenden Wartungskosten mit auszuweisen und zu
bepreisen.

Sind zusätzliche Materiallieferungen erforderlich,
müssen sie vom Auftraggeber vorher bestätigt bzw. je
nach Aufwandshöhe vor Beginn der Arbeiten angeboten und
die Beauftragung eingeholt werden. Die Wartungsarbeiten
sind innerhalb der üblichen Arbeitszeiten auszuführen.

mindestens jedoch 1-mal jährlich

EP = Jahresgebühr für 12 Monate.

Ausführungen wie folgt

**01.10 Wartung nach dem 1. Betriebsjahr**
Wartung nach dem 1. Betriebsjahr.
Menge: 1,000 psch

**01.20 Wartung nach dem 2. Betriebsjahr**
Wartung nach dem 2. Betriebsjahr.
Menge: 1,000 psch

**01.30 Wartung nach dem 3. Betriebsjahr**
Wartung nach dem 3. Betriebsjahr.
Menge: 1,000 psch

**01.40 Wartung nach dem 4. Betriebsjahr**
Wartung nach dem 4. Betriebsjahr.
Menge: 1,000 psch

USt %: 19,00
